# Terminal de aeració

- Propietat de l'arxiu: CYPE INGENIEROS, S.A.
- Format: FIEBDC-3/2002
- Divisa: EUR
- Costos indirectes: 3.00 %
- IVA: 21.00 %

## I Instal·lacions

### IS Evacuació d'aigües

#### ISB Baixants

**ISB044** U Terminal de aeració.
Tap de ventilació de PVC, TAVE-1012 "MOLECOR-ADEQUA", de 110 mm de diàmetre, color gris RAL 7037, per a canonada de ventilació, connectat a l'extrem superior del baixant amb unió enganxada amb adhesiu. Inclús líquid netejador i adhesiu per a tubs i accessoris de PVC.
Inclou: Replanteig. Muntatge i connexionat.
Criteri d'amidament de projecte: Nombre d'unitats previstes, segons documentació gràfica de Projecte.
Criteri de mesura d'obra: Es mesurarà el nombre d'unitats realment executades segons especificacions de Projecte.

| Codi | Ut | Descripció | Rendiment | Preu | Import |
|---|---|---|---|---|---|
| mt36vpq020f | U | Tap de ventilació de PVC, TAVE-1012 "MOLECOR-ADEQUA", de 110 mm de diàmetre, color gris RAL 7037, per a canonada de ventilació. (material) | 1.000 | 8.21 | 8.21 |
| mt36tiq012b | l | Líquid netejador per enganxat mitjançant adhesiu de tubs i accessoris de PVC, "MOLECOR-ADEQUA". (material) | 0.008 | 37.60 | 0.30 |
| mt36tiq013b | kg | Adhesiu per tubs i accessoris de PVC, "MOLECOR-ADEQUA". (material) | 0.004 | 47.92 | 0.19 |
| mo008 | h | Oficial 1ª lampista. (mà d'obra) | 0.180 | 29.34 | 5.28 |
| mo107 | h | Ajudant lampista. (mà d'obra) | 0.180 | 25.25 | 4.55 |
| % | % | Costos directes complementaris | 2 % | 18.53 | 0.37 |
|  |  | Costos directes |  |  | 18.90 |
