# Canonada per a ventilació primària

- Propietat de l'arxiu: CYPE INGENIEROS, S.A.
- Format: FIEBDC-3/2002
- Divisa: EUR
- Costos indirectes: 3.00 %
- IVA: 21.00 %

## I Instal·lacions

### IS Evacuació d'aigües

#### ISB Baixants

**ISB040** m Canonada per a ventilació primària.
Canonada per a ventilació primària de la xarxa d'evacuació d'aigües, formada per tub de PVC, de 110 mm de diàmetre i 1,4 mm de gruix; unió enganxada amb adhesiu. Inclús líquid netejador, adhesiu per a tubs i accessoris de PVC, material auxiliar para muntatge i subjecció a l'obra, accessoris i peces especials.
Inclou: Replanteig del recorregut de la canonada per a ventilació i de la situació dels elements de subjecció. Presentació en sec dels tubs. Fixació del material auxiliar per a muntatge i subjecció a l'obra. Muntatge, connexionat i comprovació del seu correcte funcionament.
Criteri d'amidament de projecte: Longitud mesurada segons documentació gràfica de Projecte.
Criteri de mesura d'obra: Es mesurarà la longitud realment executada segons especificacions de Projecte.

| Codi | Ut | Descripció | Rendiment | Preu | Import |
|---|---|---|---|---|---|
| mt36tvg400f | U | Material auxiliar per a muntatge i subjecció a l'obra de les canonades de PVC, de 110 mm de diàmetre. (material) | 1.000 | 0.41 | 0.41 |
| mt36tvg010fg | m | Tub de PVC, de 110 mm de diàmetre i 1,4 mm de gruix, amb el preu incrementat el 30% en concepte d'accessoris i peces especials. (material) | 1.000 | 3.56 | 3.56 |
| mt11var009 | l | Líquid netejador per enganxat mitjançant adhesiu de tubs i accessoris de PVC. (material) | 0.024 | 37.60 | 0.90 |
| mt11var010 | l | Adhesiu per tubs i accessoris de PVC. (material) | 0.012 | 47.92 | 0.58 |
| op00ato010 |  | Tornavís. | 1.000 | 0.00 | 0.00 |
| op00mar010 |  | Martell. | 1.000 | 0.00 | 0.00 |
| op00tal010 |  | Trepant. | 1.000 | 0.00 | 0.00 |
| mo008 | h | Oficial 1ª lampista. (mà d'obra) | 0.137 | 29.34 | 4.02 |
| mo107 | h | Ajudant lampista. (mà d'obra) | 0.068 | 25.25 | 1.72 |
| % | % | Costos directes complementaris | 2 % | 11.19 | 0.22 |
|  |  | Costos directes |  |  | 11.41 |
