# Vàlvula de aeració

- Propietat de l'arxiu: CYPE Ingenieros S.A.
- Format: FIEBDC-3/2016
- Programa: Generador de preus de la construcció. CYPE Ingenieros, S.A.
- Data: 10/03/2024
- Divisa: EUR
- Costos indirectes: 3 %
- IVA: 21 %

## I Instal·lacions

### IS Evacuació d'aigües

#### ISB Baixants

**ISB043** U Vàlvula de aeració.
Vàlvula de ventilació de PVC, de 75 mm de diàmetre, per a canonada de ventilació primària o secundària, connectada a l'extrem superior del baixant amb unió enganxada amb adhesiu. Inclús líquid netejador i adhesiu per a tubs i accessoris de PVC.
Inclou: Replanteig. Muntatge i connexionat.
Criteri d'amidament de projecte: Nombre d'unitats previstes, segons documentació gràfica de Projecte.
Criteri de mesura d'obra: Es mesurarà el nombre d'unitats realment executades segons especificacions de Projecte.

| Codi | Ut | Descripció | Rendiment | Preu | Import |
|---|---|---|---|---|---|
| mt36vpq010a | U | Vàlvula de ventilació de PVC, de 75 mm de diàmetre, per a canonada de ventilació primària o secundària. (material) | 1 | 63.78 | 63.780 |
| mt36tiq012a | l | Líquid netejador per enganxat mitjançant adhesiu de tubs i accessoris de PVC. (material) | 0.007 | 36.66 | 0.257 |
| mt36tiq013a | kg | Adhesiu per tubs i accessoris de PVC. (material) | 0.004 | 46.72 | 0.187 |
| mo008 | h | Oficial 1ª lampista. (mà d'obra) | 0.26 | 29.34 | 7.628 |
| mo107 | h | Ajudant lampista. (mà d'obra) | 0.26 | 25.25 | 6.565 |
| % | % | Costos directes complementaris | 2 % | 78.417 | 1.568 |
|  |  | Costos directes |  |  | 79.985 |

Residus:
- col·locació: mt36vpq010a Vàlvula de ventilació de PVC, de 75 mm de diàmetre, per a canonada de ventilació primària o secundària; factor de residu 0.0196744
- col·locació: mt36tiq012a Líquid netejador per enganxat mitjançant adhesiu de tubs i accessoris de PVC; factor de residu 0.0275

## Recursos

**mt36vpq010a** U Vàlvula de ventilació de PVC, de 75 mm de diàmetre, per a canonada de ventilació primària o secundària
Dades tècniques: Cost energètic 41.680 MJ; Emissió de CO2 2.102 kg; Codi LER 17 02 03; Massa de l'element 0.43 kg; Volum 0.000717 m3
Residus:
- embalatge: re150101 Envasos de paper i cartró. (component de residu); rendiment 0.04 kg; Codi LER 15 01 01; Massa de l'element 1 kg; Volum 0.001333 m3

**mt36tiq012a** l Líquid netejador per enganxat mitjançant adhesiu de tubs i accessoris de PVC
Dades tècniques: Cost energètic 3.819 MJ; Emissió de CO2 0.202 kg; Codi LER 20 01 30; Massa de l'element 1 kg; Volum 0.001 m3
Residus:
- embalatge: re170203 Plàstic. (component de residu); rendiment 0.032 kg; Codi LER 17 02 03; Massa de l'element 1 kg; Volum 0.001667 m3
