# Col·lector soterrat

- Propietat de l'arxiu: CYPE Ingenieros S.A.
- Format: FIEBDC-3/2016
- Programa: Generador de preus de la construcció. CYPE Ingenieros, S.A.
- Data: 10/03/2024
- Divisa: EUR
- Costos indirectes: 3 %
- IVA: 21 %

## U Urbanització interior de la parcel·la

### UA Clavegueram

#### UAC Col·lectors soterrats

**UAC010** m Col·lector soterrat.
Col·lector soterrat en terreny no agressiu, format per tub de PVC llis, sèrie SN-4, rigidesa anular nominal 4 kN/m², de 160 mm de diàmetre exterior i secció circular, amb una pendent mínima del 0,50%, per a conducció de sanejament sense pressió, col·locat sobre llit de sorra de 10 cm d'espessor, degudament compactada i anivellada amb picó vibrant de guiat manual, reblert lateral compactant fins als ronyons i posterior reblert amb la mateixa sorra fins a 30 cm per sobre de la generatriu superior. Inclús, líquid netejador, adhesiu per a tubs i accessoris de PVC, accessoris i peces especials.
Criteri de valoració econòmica: El preu inclou els equips i la maquinària necessaris per al desplaçament i la disposició en obra dels elements, però no inclou l'excavació ni el reblert principal.
Inclou: Replanteig del recorregut del col·lector. Presentació en sec dels tubs. Abocat de la sorra en el fons de la rasa. Descens i col·locació dels tubs en el fons de la rasa. Muntatge, connexionat i comprovació del seu correcte funcionament. Execució del reblert envoltant. Realització de proves de servei.
Criteri d'amidament de projecte: Longitud mesurada en projecció horitzontal, entre cares interiors de pericons o altres elements d'unió, segons documentació gràfica de Projecte.
Criteri de mesura d'obra: Es mesurarà en projecció horitzontal, la longitud realment executada segons especificacions de Projecte, entre cares interiors de pericons o altres elements d'unió, incloent els trams ocupats per peces especials.

| Codi | Ut | Descripció | Rendiment | Preu | Import |
|---|---|---|---|---|---|
| mt11tpb030c | m | Tub de PVC llis, per sanejament soterrat sense pressió, sèrie SN-4, rigidesa anular nominal 4 kN/m², de 160 mm de diàmetre exterior i 4 mm de gruix, segons UNE-EN 1401-1. (material) | 1.05 | 27.14 | 28.497 |
| mt11var009 | l | Líquid netejador per enganxat mitjançant adhesiu de tubs i accessoris de PVC. (material) | 0.01 | 37.6 | 0.376 |
| mt11var010 | l | Adhesiu per tubs i accessoris de PVC. (material) | 0.005 | 47.92 | 0.240 |
| mt01ara010a | m³ | Sorra amb granulometria de 0 a 5 mm de diàmetre, neta. (material) | 0.294 | 14.3 | 4.204 |
| mq01ret020b | h | Retrocarregadora sobre pneumàtics, de 70 kW. (maquinària) | 0.036 | 40.9 | 1.472 |
| mq02rop020 | h | Picó vibrant de guiat manual, de 80 kg, amb placa de 30x30 cm, tipus piconadora de granota. (maquinària) | 0.255 | 3.92 | 1.000 |
| mo041 | h | Oficial 1ª construcció d'obra civil. (mà d'obra) | 0.199 | 28.42 | 5.656 |
| mo087 | h | Ajudant construcció d'obra civil. (mà d'obra) | 0.095 | 25.28 | 2.402 |
| % | % | Costos directes complementaris | 2 % | 43.847 | 0.877 |
|  |  | Costos directes |  |  | 44.724 |

Residus:
- col·locació: mt11tpb030c; factor de residu 0.0581775
- col·locació: mt11var009 Líquid netejador per enganxat mitjançant adhesiu de tubs i accessoris de PVC; factor de residu 0.0275
- col·locació: mt01ara010a Sorra amb granulometria de 0 a 5 mm de diàmetre, neta; factor de residu 0.003

## Recursos

**mt11tpb030c** m Tub de PVC llis
Dades tècniques: Cost energètic 110.108 MJ; Emissió de CO2 11.450 kg; Codi LER 17 02 03; Massa de l'element 2.36 kg; Volum 0.003933 m3
Residus:
- embalatge: re170201 Fusta. (component de residu); rendiment 0.04 kg; Codi LER 17 02 01; Massa de l'element 1 kg; Volum 0.000909 m3
- embalatge: re170203 Plàstic. (component de residu); rendiment 0.002 kg; Codi LER 17 02 03; Massa de l'element 1 kg; Volum 0.001667 m3

**mt11var009** l Líquid netejador per enganxat mitjançant adhesiu de tubs i accessoris de PVC
Dades tècniques: Cost energètic 3.819 MJ; Emissió de CO2 0.202 kg; Codi LER 20 01 30; Massa de l'element 1 kg; Volum 0.001 m3
Residus:
- embalatge: re170203 Plàstic; rendiment 0.032 kg

**mt01ara010a** m³ Sorra amb granulometria de 0 a 5 mm de diàmetre, neta
Dades tècniques: Cost energètic 146.250 MJ; Emissió de CO2 7.800 kg; Codi LER 01 04 09; Massa de l'element 1950 kg; Volum 1.21875 m3
